# Medizinische Schule
Angebotsaufforderung (GAEB DA XML 3.3, DA83)
Projekt: B23-564
Währung: EUR
Auftraggeber: Universitätsklinikum, Brandenburg an der Havel GmbH
Ausführungsort: Neubau Medizinische Schule
Erstellt mit: BUILDUP, BUILDUP v30.0.0.0, 13.03.2026

## 002 Erdarbeiten und Verbau

### 2 Erdarbeiten und Verbau

*Hinweis: Erläuterungen zum Bauvorhaben*
1.  Lage der Baustelle

Medizinische Schule des Universitätsklinikum Brandenburg an der Havle
Grundstückszufahrt während der gesamten Bauphase nur über die Johann-Carl-Sybel-Straße
14776 Brandenburg an der Havel

Der Neubau der Medizinischen Schule in Brandenburg an der Havel ist eine wichtige städtebauliche Erweiterung und komplettiert das Ensemble der bereits bestehenden Gebäude entlang des Bahnhofvorplatzes.
Die Gebäude bilden im städtischen Raum den gebauten Eingang der Stadt, der sowohl über den Nah- und Fernverkehr des ÖPNV als auch über die östliche Verbindung der B1 aus Richtung Potsdam/Berlin wahrgenommen wird.
Der Neubau schließt die Blockrandbebauung entlang der Großen Gartenstraße und der Werderstraße und öffnet sich in Richtung Gesundheitszentrum sowie Bahnhofsvorplatz. Im Rückraum des Gebäudes, entlang der Johann-Carl-Sybel-Straße ist ein introvertierter Schulhof geplant, der für eine begrünte Stadterweiterung sorgt.
Das annähernd 2.000 m2 große und derzeit unbebaute Grundstück wird aktuell über die Johann-Carl-Sybel-Straße erschlossen.

Gebäudeabmessungen Neubau:
Firsthöhe:  Attika 17,70m (Erdgeschoss  3.Obergeschoss
  +Technikzentrale auf dem 3.OG)
Abmaße:  ca. 1.600 m2 Grundfläche Gebäude
Dachneigung:  Flachdach

2.  Funktion Neubau /Architektonisches Konzept

Die Medizinische Schule des Universitätsklinikum Brandenburg an der Havel ist ein wichtiger Eckpfeiler für die Ausbildung zukünftiger Fachkräfte im Bereich der Pflege im Land Brandenburg. Durch den Neubau, dem damit einhergehenden Standortwechsel innerhalb der Stadt sowie der Erweiterung, wird ein zusätzlicher Mehrwert durch die attraktive Erreichbarkeit auch für Zuzügler und Pendler erschaffen.

Für den Neubau der Medizinischen Schule wurde in enger Zusammenarbeit mit dem Bauherrn und Nutzer sowie in Abstimmung mit dem Stadtplanungsamt Brandenburg an der Havel ein ganzheitliches, zukunftsfähiges Konzept entwickelt.

Die Wichtigkeit des Standortes und der Funktion des Neubaus findet sich in der Kubatur wieder. Die Keramikfassade greift zum einen die städtebaulichen Bezüge des angrenzenden Gesundheitszentrum auf, unterstützt zum anderen die Plastizität des Baukörpers und unterlegt aufgrund seines Grundmaterials Ton den Nachhaltigkeitsgedanken.

Die optimierte Grundrissplanung reagiert auf die jeweiligen Fachbereiche und greift die individuellen Lehr- und Lernbedürfnisse auf.
Den zentral gelegenen Gemeinschaftsbereich der Schule bilden die Bibliothek und die Aula, welche für Vorlesungen, sowie interne als auch externe Veranstaltungen zukünftig genutzt werden kann. Zudem dient die Aula als Lern- und Aufenthaltsraum, der von Schülern und Lehrern gleichermaßen genutzt werden kann.

Der Vorplatz, der sich auf der Seite des Haupteinganges befindet, verbindet den öffentlichen Raum in Richtung Hauptbahnhof mit dem neuen Baukörper und schafft durch den Einsatz von Bäumen und Pflanzkübeln ein zukunftsorientiertes Stadtbild.

Der Rückraum der Schule wird zukünftig als Pausenhof von den Schülern und Schülerinnen genutzt. In das landschaftsarchitektonische Konzept wurden sowohl Sitzmöglichkeiten als auch ausreichend viele Bäume für eine natürliche Beschattung vorgesehen.

3.  Konstruktion

Der 4-geschossige Bau wird auf einer lastabtragenden Bodenplatte errichtet.
Die Außenwände werden aus Stahlbeton, die Innenwände in Kalksandstein bzw. ebenfalls aus Stahlbeton hergestellt.

Als Dach wird eine Stahlbetondecke ausgeführt. Auf der Dachdecke ist eine Technikebene inkl. einer Einhausung aus Stahlkonstruktion vorgesehen.
Das mittlere Treppenhaus (TRH1) wird dementsprechend auch über Dach bis in die Technikebene geführt.

Im EG befinden sich nur noch im Bereich der Treppenhäuser Innenräume. Der Außenbereich soll zum Parken genutzt werden.
Im Nördlichen Teil der Medizinischen Schule wird ein zwei Geschosse (1.OG und 2.OG) überbrückender Hörsaal vorgesehen. Anschließend an den Hörsaal wird ebenfalls über zwei Geschosse eine Bibliothek ausgebildet.
Die Horizontallasten auf das Gebäude werden durch die 3 Treppenhauskerne auf die lastabtragende Bodenplatte weitergeleitet.

Die Geschossdecken werden als Stahlbetondecke ausgeführt.
Die Geschossdecke über dem Hörsaal wird als Stahlbeton-Kassettendecke ausgebildet.

Im Fassadenbereich werden ca. zwischen 5 und 7 m breite Fensteröffnungen vorgesehen. Über diesen großen Fensteröffnungen werden Unterzüge unter Berücksichtigung der darüber liegenden Brüstung ausgebildet.
Im 1. OG werden 2 Stahlbeton-Rundstützen hergestellt.

Aufgrund der schlechten Baugrundverhältnisse soll eine 1,00 m dicke Bodenplatte ausgebildet werden.

*Hinweis: Allgemeine Vorbemerkungen*
1.  Angebot

Dem Bieter wird empfohlen, sich vor der Angebotsabgabe über die Art, den Umfang, die Örtlichkeit und den Schwierigkeitsgrad der Baumaßnahme zu informieren.
Änderungen an den Vergabeunterlagen sind unzulässig.

2.  Baustelleneinrichtung

Teile der Baustelleneinrichtung wie Bauzaun, Sanitärcontainer sind in einer gesonderten Ausschreibung ausgewiesen (VE 01 Baustelleneinrichtung).
Evtl. Umlagekosten hierfür sind in den Weiteren Besonderen Vertragsbedingungengeregelt.

Die sonstige von den Anbietern zur Ausführung ihrer Leistungen benötigte Baustelleneinrichtung, sowie die Baustelleneinrichtung gemäß der einschlägigen Vorschriften der Bau-Berufsgenossenschaft und der örtlichen Aufsichtsbehörden ist in den jeweiligen Einheitspreisen zu berücksichtigen.
Einzukalkulieren sind auch Kosten für Kran und sonstige Hebevorrichtungen.

3.  Verkehrsverhältnisse auf der Baustelle
Parkmöglichkeiten für die Baufahrzeuge sowie Lagerplätze können nur begrenzt sichergestellt werden. Anspruch hierauf besteht nicht! Das Material muss für die jeweiligen Arbeiten angefahren und zügig verbaut werden.
Die ständige Reinigung der durch den AN verschmutzten Verkehrsflächen ist durch den AN zu gewährleisten und in die Einheitspreise einzukalkulieren.
Für die BE ist in Folge bauseitiger Arbeiten im Baufeld von mehrmaligem Umsetzen der Geräte, Container und Lagerplätze auszugehen. Der dafür notwendige Aufwand ist einzukalkulieren.

Sollte die Ordnung und Sauberkeit auf der Baustelle nicht gewährleistet sein, wird die BÜ eine Frist zur Beräumung ansetzen. Verläuft diese Frist fruchtlos, ist der AG berechtigt einen Dritten zu beauftragen, der diese wieder herstellt. Die entstehenden Kosten werden auf alle AN umgelegt.
Aufgrund der direkten Nachbarschaft zum Gesundheitszentrum und den dazwischen verlaufenden Straßenbahnschienen ist besondere Sorgfalt geboten. Die nördliche Wohnbebauung grenzt fast unmittelbar an das Baufeld. Zu jeder Tageszeit muss die Befahrung der ausgewiesenen Flächen (siehe Baustelleneinrichtungsplan) sichergestellt sein.

4.  Für den Verkehr freizuhaltende Flächen

Die Baustelle darf nur über die gekennzeichneten Zu-/ und Ausgänge betreten werden.
Wege für den Personen-/ bzw. Fahrzeugverkehr auf der Baustelle dürfen nicht durch Bauarbeiten beeinträchtigt werden. Zufahrtswege für Feuerwehr-/, Rettungs-/, Polizei-/ und sonstige Hilfsfahrzeuge sind stets freizuhalten. Anderweitige betriebliche Tätigkeiten auf der Baustelle und den Zufahrten, auch durch andere Nutzer dürfen nicht gefährdet werden. Auf dem Baustellengelände gilt §1StVO.

5.  Art, Lage, Maße und Nutzbarkeit von Transporteinrichtungen und Transportwegen

Der Transport von Material sowie der Zugang zur Baustelle erfolgt ebenerdig über befestigte Straßen bis in das Baufeld. Die Zufahrt zur Baustelle erfolgt über die Hauptstraße und setzt sich in der Johann-Carl-Sybel-Straße fort.
Für die Zeit der Baustelle wird die Johann-Carl-Sybel Straße sowie die anliegenden Parkflächen als Erschließungs-/ und Aufstellfläche für die Container und Baufahrzeuge genutzt.
Das komplette Baufeld ist fachgerecht umzäunt und kann an zwei Stellen betreten werden. Der Neubau ist dann durch die Treppenräume und Haupteingänge bestückbar.

6.  Lage, Art, Anschlusswert und Bedingungen für das Überlassen von Anschlüssen für Wasser, Energie und Abwasser

Bauwasser und Baustrom werden bauseits zur Verfügung gestellt. Der Verbrauch wird bei den jeweiligen Unternehmen zum Abzug gebracht. Die Kostenbeteiligung des Auftragnehmers für den Verbrauch ist in den Weiteren Besonderen Vertragsbedingungen geregelt.
Die Baustelle wird nicht extra beleuchtet, die Arbeitsplatzbeleuchtung erfolgt durch den AN und wird nicht gesondert vergütet.
Für die Bauzeit wird eine Baustromverteilungsanlage mit Anschlussverteiler für Kran und Baumaschinen sowie Kleingeräte installiert. Der AG stellt Baustromverteiler im Außenbereich und weitere Baustromverteiler im Innenbereich für die Mitbenutzung zur Verfügung. Erforderliche Zuführungskabel bzw. Leitungen zur Verwendungsstelle sind vom jeweiligen Unternehmer selbst zu erbringen.

7.  Lage und Ausmaß der dem Auftragnehmer für die Ausführung seiner Leistungen zur Benutzung oder Mitbenutzung überlassenen Flächen und Räume

Aufenthaltsräume zum Umkleiden sowie für Arbeitspausen werden vom AG für die Gesamtzeit der Baumaßnahme nicht zur Verfügung gestellt.
Dem Auftragnehmer werden keine Räume für seine BE überlassen. Dies ist gesondert außerhalb des Gebäudes zu organisieren. Die für die BE zur Verfügung stehenden Flächen sind im Baustelleneinrichtungsplan (Anlage) ausgewiesen. Die zugewiesenen Flächen können sich auch außerhalb des Baufeldes befinden. Ein Anspruch auf bestimmte Flächen besteht grundsätzlich nicht.
Aufgrund des begrenzten Freiraumes auf dem Grundstück, können nur bedingt Baucontainer abgestellt oder größere Lagerflächen ausgewiesen werden. Das Material muss für die jeweiligen Arbeiten angefahren und zügig verbaut werden.
Die BE des AN ist entsprechend zu disponieren und mit der BÜ abzustimmen. Hierzu muss vom AN innerhalb von 7 Tagen nach der Bauanlaufberatung der Bedarf an Containeraufstellflächen (u.a. Größe, Anzahl) der BÜ schriftlich übermittelt werden. Das Abstellen von Containern etc. ist nur nach Genehmigung durch den AG auf zugewiesenen Flächen zulässig und kann aufgrund begrenzter Platzverhältnisse nicht sichergestellt werden.
Das Aufstellen von Wohnunterkünften, wie etwa Container, Wohnwagen, Fahrzeuge oder Baracken zur zeitweisen oder dauerhaften Unterbringung von Personal auf dem Baugelände ist nicht gestattet. Dies gilt auch für die an die Baustelle angrenzenden Grundstücke und Verkehrsflächen.

8.  Bodenverhältnisse, Baugrund / Hydrologische Werte von
Grundwasser und Gewässern. Art, Lage, Abfluss, Abflussvermögen und Hochwasserverhältnisse von Vorflutern. Ergebnisse von Wasseranalysen

Am Wiesenweg in Brandenburg an der Havel wird aufgrund der beengten Platzverhältnisse im Baufeld eine Bereitstellungsfläche vom Auftraggeber zur Verfügung gestellt werden. Auf dieser Fläche werden dann die Abbruchmassen der Bauwerksreste zur Beprobung und endgültigen Klärung der Entsorgung/ Verwertung zwischengelagert.
Das Baugrundgutachten sowie die Auswertung der Rasterfeldbeprobung sind den Unterlagen beigefügt.

9.  Besondere Vorgaben für die Entsorgung

Die vorhandenen sanitären Abflüsse dürfen nicht zum Reinigen von Werkzeug verwendet werden. Bei Zuwiderhandlung ist der Auftragnehmer für die daraus resultierenden Schäden verantwortlich und hat die Kosten der Beseitigung zu tragen.

10.  Bestätigung, dass die im jeweiligen Bundesland geltenden Anforderungen zu Erkundungs-/ und gegebenenfalls Räumungsmaßnahmen hinsichtlich Kampfmittel erfüllt wurden.

Es ist von einem kampfmittelfreien Grundstück auszugehen. (sh. a. Anlage Schreiben Kampfmittelbeseitigungsdienst). Bei Verdacht auf Antreffen von Kampfmitteln, ist der AN verpflichtet, die Bauarbeiten in diesem Bereich unverzüglich einzustellen und die örtliche Ordnungsbehörde zu informieren.

11.  Gemäß der Baustellenverordnung getroffene Maßnahmen / Allgemeine Regelungen für Bauarbeiten jeder Art.

Für das Bauvorhaben wird ein Sicherheits-/ und Gesundheitsschutzplan (nachfolgend SiGe Plan) erstellt sowie eine Baustellenverordnung erarbeitet. Der SiGe Plan und die Baustellenverordnung werden dem AN bei der Bauanlaufberatung übergeben. Die darin enthaltenen Festlegungen zu Arbeitssicherheit, Brandschutz, Gesundheitsschutz und Umweltschutz werden verbindlicher Bestandteil des Werkvertrags. Ersthelfer sind dem AG vor Arbeitsbeginn schriftlich bekannt zu geben.

12.  Besondere Anordnungen, Vorschriften und Maßnahmen

Jeder AN ist für die Sicherung und das Verschließen der Baustelle während der gesamten Bauzeit bzw. bis zur Übergabe der Schlüssel an den Auftraggeber eigenverantwortlich.
Der AN hat wöchentlich der Bauüberwachung unaufgefordert Tagesberichte, Prüfberichte des AN, der Berufsgenossenschaft oder sonstiger Behörden mindestens in Kopie einzureichen.
In den Tagesberichten sind folgende Angaben zu dokumentieren:
-  äußere Einflüsse auf die Leistungserbringung (z.B. Temperaturen)
-  Art und Umfang der ausgeführten Leistungen
-  Art und Umfang der eingesetzten Arbeitskräfte und Geräte, einschl.
  tägliche namentliche Erfassung aller auf der Baustelle tätigen
  Arbeitskräfte des AN
-  sonstige wichtige, den Baufortschritt betreffende Ereignisse (z.B.
  Planübergaben vom AG, Behinderungen oder sonstige Vorkommnisse)
-  Besondere Vorkommnisse (z.B. Beschädigung an anderen Bauteilen)
Eine Gefährdungsbeurteilung gemäß ArbSchG ist vor Beginn der Arbeiten dem AG/ SiGeKO und der Öbjektüberwachung zu übergeben.

13.  Arbeiten anderer Unternehmer auf der Baustelle

Parallel werden andere AN die Baustelle besetzen und Arbeiten ausführen. Eine Abstimmung unter den AN über freizuhaltende Flächen, Arbeitsreihenfolgen etc. ist einzukalkulieren.
Die Zugänge zur Baustelle und zu den Gebäuden müssen auch den anderen an der Ausführung Beteiligten zur Verfügung stehen. Sie dürfen daher nur kurzfristig und im Ausnahmefall, wie etwa bei der Anlieferung von Material, und nach Absprache mit BÜ blockiert werden.

14.  Abrechnung

Die Abrechnung ist auf Grundlage der zur Ausführung freigegebenen Ausführungsunterlagen des AG vom AN zu erstellen.
Die Aufmaßblätter sind raumweise kumulativ aufzustellen und durchzu- nummerieren. Ggf. erforderliche Skizzen und Unterlagen für die Abrechnung
(z.B. Stahlkonstruktion etc.) sind vom AN prüfbar anzufertigen.
Aus den Aufmaßen müssen die Positionsnummern der abzurechnenden Leistungen nach LV, sowie die Ansätze, die sich in dazugehörigen Aufmaßskizze wiederfinden, dargestellt sein.
Die Aufmaßprüfung erfolgt gemeinsam mit der BÜ vor Ort. Termine hierzu sind frühzeitig durch den AN mit der BÜ abzustimmen.
Die Aufmaßprüfung hat vor dem Einreichen einer Rechnung zu erfolgen. Die Rechnungslegung erfolgt auf Grundlage der geprüften Aufmaße.
Abschlagsrechnungen sind kumulativ aufzustellen.
Ab der 2. Abschlagsrechnung (AR) bis hin zur Schlussrechnung
(SR) ist zu den Einzelaufmaßblättern eine Aufmaßzusammenstellung mit einzureichen.

15.  Baufristenplan

Der Auftragnehmer hat einen Baufristenplan über seine vertraglichen Leistungen zu erstellen, anhand dessen die Einhaltung der Vertragsfristen nachgewiesen und überwacht werden kann. Die Vertragsfristen ergeben sich aus den Besonderen Vertragsbedingungen. Die Festlegungen des Auftraggebers, z.B. zur baufachlichen oder terminlichen Koordinierung mit den üblichen Leistungsbereichen, sind zu berücksichtigen. Bei Änderungen der Vertragsfristen oder bei erheblichen Abweichungen von sonstigen Festlegungen ist der Plan durch den Auftragnehmer unverzüglich zu überarbeiten. Der Plan ist dem Auftraggeber 6 Werktage nach Auftragserteilung, bei Überarbeitungen unverzüglich jeweils in 2 Fertigungen zu übergeben.

16.  Sonstiges zu Fachbauleitung/Projektleitung des Auftragnehmers

Zur Wahrnehmung der Verpflichtungen des Auftragnehmers nach VOB/B hat dieser eine leitende Person zu stellen. Diese muss im Rahmen der vertraglich vereinbarten Zeiträume sowie während der gesetzlich geregelten Arbeitszeiten telefonisch erreichbar sein und hat an den Besprechungen zur Koordination der Baumaßnahme teilzunehmen. Im Krankheitsfalle oder bei Urlaub muss ein qualifizierter Vertreter eingesetzt werden, der über die Aufgabenstellung, den Stand und die Belange der Baumaßnahme entsprechend informiert ist.
Während der gesamten Ausführungszeit der beauftragten Arbeiten muss ein verantwortlicher Montageleiter ständig am Bau anwesend sein und die einzelnen Arbeitsschritte mit der Bauleitung des Auftraggebers abstimmen. Er ist verantwortlich für die Einweisung seines Personals und die Beaufsichtigung der einzelnen Abschnitte, für die Ordnung an der Baustelle wie Materialtransport, Schutt- und Abfallbeseitigung, Sicherheit der eigenen Gerüste usw.

Der AN ist zur Teilnahme an den wöchentlichen Baubesprechungen (Jour-Fix) verpflichtet.

Verkehrssprache auf der Baustelle ist "Deutsch".

*Hinweis: Dokumentation*
Für den gesamten Leistungsumfang sind Dokumentationsunterlagen mit mindestens nachfolgend aufgeführten Unterlagen, mit eindeutiger Zuordnung Bauteil und Einbauposition und Inhalts-/Planverzeichnis zu erstellen und zu übergeben.

Übergabeformat: 2-fach in Papierform und 1 x digital als pdf-Datei auf Datenträger (USB 3.0 Stick), sortiert und nummeriert.

Übergabetermin: 2 Wochen vor Endabnahme

Unterlagen:
- Fachunternehmererklärung
- Verwendbarkeitsnachweise der eingesetzten Produkte/Bauarten wie Material-/
  Qualitätsnachweise, Übereinstimmungserklärungen, Prüfzeugnisse /
  Zulassungen (Kopien)
- Lieferscheine, Wiegescheine
- Produkt-Datenblätter, Sicherheitshinweise
- Bautagebuch / Bautagesberichte
- Abnahme- und Freigabeprotokolle

*Hinweis: Anlagen zum Leistungsverzeichnis*
ZEICHNUNGEN:

Lageplan
- Amtlicher Lageplan
- Lageplan Rasterfeldbeprobung (22.01.2026)
- Baustelleneinrichtungsplan (Vorabzug zur Ausschreibung 05.03.2026)

Architektenpläne
- Grundriss EG (Vorabzug 04.03.2026)

Tragwerkplanung
- Baugrube + Verbau (TWP_LP5_VB_-1_10_0)
- Positionsplan Gründung (TWP_LP4_PP_-1_07_C)

Sonstiges
- Baugrundgutachten/Geotechnischer Bericht der Ingenieurgesellschaft  Fischer mbH vom 13.06.2024 (inkl. 8 Anlagen bau240097_A01 bis _A08)
- Bericht Rasterfeldbeprobung der Ingenieurgesellschaft Fischer mbH
  vom 09.02.2026 (inkl. 3 Anlagen al260012_A01 bis _A03)
- Statische Berechnung Baugrube/Verbau Lph 4
- Schreiben Kampfmittelbeseitigungsdienst vom 13.07.2023

Sämtliche Pläne zur Ausführung werden als pdf Format zur Verfügung gestellt. Ein Anspruch auf Erhalt der Anlagen in Papierform besteht nicht.

#### 2.1 Gehwegarbeiten

##### 2.1.1 Rückbau Oberflächenbefestigungen

**2.1.1.1 Mosaikpflaster (Naturstein) aufnehmen, transportieren, zwischenlagern rn**
Pflaster aufnehmen einschl. Bettung,
aufnehmen, transportieren und zwischenlagern
in Gehwegen,
Mosaikpflaster aus Naturstein, Dicke 5 bis 6 cm,
verlegt in Pflastersand,
Steine säubern, sortieren, auf Paletten lagern und zum Bauhof der Stadt Brandenburg/Havel in der Caasmannstraße (Transportentfernung ca. 3 km) transportieren und abladen.
Nicht wiederverwendbare Steine und übriges Aufbruchgut
in Eigentum des AN übernehmen, von der Baustelle
entfernen und einer Wiederverwertung zuführen.
Menge: 40,000 m²

**2.1.1.2 Mosaikpflaster (Naturstein) aufnehmen inkl. Betonbettung, beseitigen**
Pflaster einschl. Bettungs- und Fugenmaterial aus Zementbeton
aufnehmen und beseitigen,
in Gehwegen,
Mosaikpflaster aus Naturstein,
verlegt in Beton D ca. 10 cm,
Fugenfüllung aus Zementmörtel MG III.
Material in Eigentum des AN übernehmen, von
der Baustelle entfernen und einer Wiederverwertung
zuführen.
Menge: 5,000 m²

**2.1.1.3 Kleinpflaster (Naturstein) aufnehmen, transportieren, zwischenlagern n**
Pflaster aufnehmen einschl. Bettung,
aufnehmen,  transportieren und zwischenlagern
in Gehwegen,
Kleinpflaster aus Naturstein, Dicke bis 10 cm,
verlegt in Pflastersand,
Steine säubern, sortieren, auf Paletten lagern und zum Bauhof der Stadt Brandenburg/Havel in der Caasmannstraße (Transportentfernung ca. 3 km) transportieren und abladen.
Nicht wiederverwendbare Steine und übriges Aufbruchgut
in Eigentum des AN übernehmen, von der Baustelle
entfernen und einer Wiederverwertung zuführen.
Menge: 10,000 m²

**2.1.1.4 Plattenbelag aus Beton aufnehmen, transportieren, zwischenlagern**
Plattenbelag einschl. Bettungs- und Fugenmaterial
aufnehmen, transportieren und zwischenlagern
in Gehwegen,
Platten aus Beton 30*30 cm,
verlegt in Sand/Brechsand,
Fugenfüllung aus Sand/Brechsand,
Platten säubern, sortieren, auf Paletten lagern und zum Bauhof der Stadt Brandenburg/Havel in der Caasmannstraße (Transportentfernung ca. 3 km) transportieren und abladen.
Nicht wiederverwendbare Steine und übriges Aufbruchgut
in Eigentum des AN übernehmen, von der Baustelle
entfernen und einer Wiederverwertung zuführen.
Menge: 150,000 m²

**2.1.1.5 Betonsteinpflaster, Rechteckpflaster 20/10 cm aufnehmen, transportie ren und zwischenlagern**
Pflaster einschl. Bettungs- und Fugenmaterial
aufnehmen, transportieren und zwischenlagern,
in Gehwegen,
Betonsteinpflaster (Rechteckpflaster 20/10 cm),
Pflaster säubern, sortieren, auf Paletten lagern und zum  Bauhof der Stadt Brandenburg/Havel in der Caasmannstraße (Transportentfernung ca. 3 km) transportieren und abladen.
Nicht wiederverwendbares Pflaster und übriges Aufbruchgut
in Eigentum des AN übernehmen, von der Baustelle
entfernen und einer Wiederverwertung zuführen.
Menge: 125,000 m²

**2.1.1.6 Betonsteinpflaster, Gestaltungspflaster 40/80/12 cm aufnehmen, transpo rtieren und zwischenlagern**
Pflaster einschl. Bettungs- und Fugenmaterial
aufnehmen, transportieren und zwischenlagern,
in Gehwegen,
Betonsteinpflaster (Gestaltungspflaster L/B/H = 40/80/12 cm),
verlegt in Sand/Brechsand,
Fugenfüllung aus Sand/Brechsand.
Pflaster säubern, sortieren, auf Paletten lagern und zum Bauhof der Stadt Brandenburg/Havel in der Caasmannstraße (Transportentfernung ca. 3 km) transportieren und abladen.
Nicht wiederverwendbare Steine und übriges Aufbruchgut
in Eigentum des AN übernehmen, von der Baustelle
entfernen und einer Wiederverwertung zuführen.
Menge: 50,000 m²

**2.1.1.7 Bordsteine aus Beton aufnehmen, beseitigen**
Bordsteine aus Beton aufnehmen und beseitigen,
Tiefborde und Kantensteine mit Bettung und Rückenstütze
aus Beton.
Material in Eigentum des AN übernehmen, von der
Baustelle entfernen und einer Wiederverwertung
zuführen.
Menge: 110,000 m

**2.1.1.8 Bordsteine aus Naturstein aufnehmen, transportieren und zwischenlagern**
Bordsteine aus Naturstein mit Bettung und Rückenstütze
aus Beton aufnehmen, säubern, sortieren, auf Paletten lagern und zum Bauhof der Stadt Brandenburg/Havel in der Caasmannstraße (Transportentfernung ca. 3 km) transportieren und abladen.
Menge: 80,000 m

#### 2.2 Erdarbeiten

*Hinweis: Kurzbeschreibung, Allgemeine Hinweise*
Das Baufeld wurde zuletzt als Parkplatz genutzt.
Diese Parkplatzfläche ist mit einer ungebundenen Trag- und Deckschicht aus Betonrecycling-Material befestigt. Weitere Teilbereiche weisen neben Pappelbewuchs auch Gras- und Unkrautvegetation auf.

Es ist davon auszugehen, dass das Areal in früheren Zeiten mit Wohngebäuden sowie untergeordneten Nebengelassen bebaut war.
Die letzte Bebauung dürfte in den 1970er Jahren beräumt worden sein. Eine gezielte Tiefenenttrümmerung fand hierbei nicht statt. Die ehemaligen Baugruben wurden vielmehr mit den anfallenden Abbruchmassen verfüllt.
Das Vorhandensein kompakter Fundamentreste ist zu erwarten.
(siehe hierzu auch die Markierungen im beigefügten Lageplan der Rasterfeldbeprobung)

Der beschriebene Verfüllhorizont erstreckt sich nach bisherigen Erkundungen bis in eine Tiefe von etwa 2,00 m unter Geländeoberkante. Es handelt sich hierbei um natürliche sandige Böden mit geringen organischen Anteilen, die mit Bauschutt unterschiedlicher Güte und Zusammensetzung durchsetzt sind.
Die oberflächennah angetroffenen Horizonte bestehen aus sandigen, schwach schluffigen und schwach humosen Böden mit Anteilen an Ziegel- und sonstigen Bauschuttresten. Die gestörten bzw. aufgefüllten Sande sind in ihrer Gesamtheit, bezogen auf die stoffliche Zusammensetzung als Boden mit Fremdbestandteilen (BmF in Sinne der TL BuB E-StB) mit einem Bauschuttanteil zwischen 20 und 50 Vol.-% einzuordnen. Davon ist mit 40-50 % kompakten Bauschuttlagen auszugehen.

Aufgrund der beengten Platzverhältnisse wurde im Vorfeld eine Rasterfeldbeprobung zur Deklaration der mineralischen Abfälle durchgeführt.
Dazu wurde das Baufeld in 6 Teilflächen unterteilt.
Die Ergebnisse der chemischen Untersuchung von Boden im Bereich der Ausfüllungen hat für die Mischproben in den Teilflächen 3 und 5 die Einstufung als gefährlichen Ausbaustoff ergeben.
Die genauen Ergebnisse und Auswertungen sind dem Bericht zur Rasterfeldbeprobung inkl. Anlagen der Ingenieurgesellschaft Fischer mbH zu entnehmen (sh. beigefügte Anlage).

Laut Auswertung der Baugrunderkundungen im Baufeld gemäß Baugrundgutachten (sh. auch beigefügte Anlage) der Ingenieurgesellschaft
Fischer mbH wird von einem 3-Schichtsystem ausgegangen:

- ca. 0,20 m ungebundene Tragschicht aus Beton-Recycling (Parkplatzfläche)
- ca. 1,20 bis 2,00 m anthropogene Auffüllung, mit  Bauschutt durchsetzt
- gewachsener Baugrund, Mittelsande

##### 2.2.1 Vorbereitende Maßnahmen

###### 2.2.1.1 Baufeld freimachen

**2.2.1.1.1 Einfriedung aus Holz abräumen, entsorgen**
Einfriedungen aus Holz, bestehend aus Holzpfosten  Durchmesser ca. 12 cm und Holz-Zaunriegel, abräumen und fachgerecht entsorgen.
Zaunhöhe  :  bis 1,00 m (+ Bodeneinstand)
Pfostenabstand  : ca. 2,00 - 2,50 m
Menge: 50,000 m

**2.2.1.1.2 Einzelpfosten aus Holz abbauen, entsorgen**
Einzelpfosten aus Holz, bestehend aus Rundholz ca. 12 cm Durchmesser, abbauen und fachgerecht entsorgen.
Länge  : bis 1,20 m
Menge: 11,000 St

**2.2.1.1.3 Strauch roden, entsorgen**
Strauch einschl. Wurzelstock roden, anfallendes Material entfernen und entsorgen.
Breite  :  bis 2,00 m
Höhe  :  bis 3,00 m
Menge: 3,000 St

**2.2.1.1.4 Gelände roden, diverser Bewuchs**
Gelände roden, eben oder geringfügig geneigt,
in kleineren Flächen, Gras- und Unkrautbewuchs,
Wurzelwerk von Pappeln und Sträuchern entfernen.
Anfallendes Material entsorgen.
Stammdurchmesser  : max. 5-10 cm
Menge: 50,000 m²

**2.2.1.1.5 Wurzelstock roden, Durchmesser 10-30 cm**
Wurzelstöcke bereits gefällter Bäume vollständig entfernen, Sprengen ist unzulässig. Anfallendes Material entsorgen.

Stammdurchmesser  :  bis 30 cm
Menge: 4,000 St

**2.2.1.1.6 Wurzelstock roden, Durchmesser 40-50 cm**
Wurzelstöcke bereits gefällter Bäume vollständig entfernen, Sprengen ist unzulässig. Anfallendes Material entsorgen.

Stammdurchmesser  :  40 bis 50 cm
Menge: 5,000 St

**2.2.1.1.7 Wurzelstock roden, Durchmesser bis 70 cm (7x)**
Wurzelstöcke bereits gefällter zusammenhängender Bäume  (mehrstämmig), vollständig entfernen, Sprengen ist unzulässig. Anfallendes Material entsorgen.

Stammanzahl  : 7
Stammdurchmesser  : bis 70 cm (Einzelstamm)
Menge: 1,000 St

**2.2.1.1.8 Wurzelstock roden, Durchmesser bis 40 cm (4x)**
Wurzelstöcke bereits gefällter zusammenhängender Bäume  (mehrstämmig), vollständig entfernen, Sprengen ist unzulässig. Anfallendes Material entsorgen.

Stammanzahl  : 4
Stammdurchmesser  : bis 50 cm (Einzelstamm)
Menge: 1,000 St

###### 2.2.1.2 Bereitstellungsfläche

*Hinweis: Bereitstellungsfläche am Wiesenweg*
Aufgrund der beengten Platzverhältnisse auf dem Baugelände und drum herum soll am Wiesenweg in Brandenburg an der Havel eine Bereitstellungsfläche vom Auftraggeber zur Verfügung gestellt werden. Auf dieser Fläche werden dann die Abbruchmassen der Bauwerksreste aus dem Baufeld bis zur Beprobung und endgültigen Klärung der Entsorgung/ Verwertung zwischengelagert.

Grundfläche: ca. 300 m²
Entfernung zur Baustelle: ca. 2,5 km

**2.2.1.2.1 Beweissicherung, Kontrolle der Fläche**
Beweissicherung durch Dokumentation der bereitgestellten Fläche wie folgt:
- Zustand der Fläche vor Maßnahmenbeginn bildlich
  festhalten, Protokoll erstellen
- Zustand nach Rückbau der Bereitstellungsfläche
  dokumentieren und Abnahme/Rückgabe mit dem
  Eigentümer begleiten.
- Fläche regelmäßig kontrollieren (14-tägig) und instandhalten

Vorhaltedauer: bis 16 Wochen
Fläche: ca. 300 m²
Menge: 1,000 Psch

**2.2.1.2.2 Bauzaun, Stahlrahmen (mobil), h=2,00 m**
Bauzaun aus mobilen Stahlrahmenelementen mit Rundstahlfüllstäben, Stützfüßen aus Beton,
inkl. sämtlicher Verbindungen, Kupplungen etc.
Der Zaun ist sach- und fachgerecht aufzustellen und nach
Abschluss aller Bauarbeiten wieder abzubauen.
Ausführung mit geeignetem Verschluss der jeweils aneinandergrenzenden Zaunfelder als geschlossene Absperrung, d.h. der Zaun kann durch Unbefugte nicht durch einfaches Verrücken der Zaunfelder geöffnet werden.
Zaunhöhe : 2,00 m

An den Bauzaun sind während der gesamten Bauzeit folgende Beschilderungen in ausreichender Anzahl anzubringen:
" Betreten verboten, Eltern haften für ihre Kinder"

Ausführung: Einzäunung Bereitstellungsfläche
Menge: 80,000 m

**2.2.1.2.3 Bauzaun, Stahlrahmen, h=2,00 m, vorhalten/instandhalten**
Bauzaun aus mobilen Stahlrahmenelementen mit Rundstahlfüllstäben, Stützfüßen aus Beton, inkl. sämtlicher Verbindungen, Kupplungen etc., vorhalten, instandhalten und unterhalten.
Außer den vollen Monaten werden Teilzeiten nach Tagen zu 1/30 des Einheitspreises abgerechnet.
Zaunhöhe  : 2,00 m
Vorhaltedauer  : ca. 3 Monate
Menge: 320,000 mMt

**2.2.1.2.4 Bauzaun-Tür, Stahlrahmen, b=1,00 m**
Bauzaun-Tür, 1-flügelig, passend zum Bauzaun aus Stahlrahmenelementen, verschließbar, einschl. Türschloss
mit 5 Schlüsseln, in Bauzaun aufstellen und wieder beseitigen.
Schließzylinder bauseits bzw. in gesonderter Position,
Breite  : 1,00 m
Höhe  : 2,00 m
Bodenfreiheit  : 0,10 m

Ausführung nur nach Abstimmung mit der Bauleitung
Menge: 1,000 St

**2.2.1.2.5 Bauzaun-Tür, vorhalten**
Bauzaun-Tür vorhalten und unterhalten.
Außer den vollen Monaten werden Teilzeiten nach Tagen
zu 1/30 des Einheitspreises abgerechnet.
Vorhaltedauer : ca. 3 Monate
Menge: 4,000 StMt

**2.2.1.2.6 Beschilderung Haufwerke**
Beschilderung der Haufwerke,
z.B. Holzschild bestehend aus Holzpfosten und Holztafel zum Anbringen einer Beschriftung der Haufwerke.
Menge: 2,000 St

**2.2.1.2.7 Folienunterlage**
Lagerfläche, für die Lagerung der Bauwerksreste, mit geeigneter Folie als Trennlage herstellen und unterhalten,
rückbauen, inkl. Entsorgung nach Rückbau der Lagerfläche.
Menge: 300,000 m²

**2.2.1.2.8 Folienabdeckung**
Bauwerksrestmassen sind gegen Niederschlagswasser mit mind. 0,4 mm starker HDPE-Folie vollständig abzudecken, Abhubsicherung herstellen, rückbauen, inkl. Entsorgung des gebrauchten/unbrauchbaren Abdeck-Materials.
Menge: 350,000 m²

###### 2.2.1.3 Lagerfläche im Baustellenbereich

**2.2.1.3.1 Folienunterlage, 2-lagig**
Lagerfläche, für die Lagerung des Bodenaushubs, ungefährlich, mit geeigneter Folie, 2-lagig, als Trennlage herstellen und unterhalten, rückbauen, inkl. Entsorgung nach Rückbau der Lagerfläche.
Menge: 150,000 m²

###### 2.2.1.4 Sonstige vorbereitende Leistungen

**2.2.1.4.1 Schnurgerüst für Einmessarbeiten Verbau**
Schnurgerüst um die Baugrube, standsicher verstrebt, aufstellen.
An allen Gebäudeecken anordnen, Horizontalbohlen zum Einschneiden für den Vermessungsingenieur müssen absolut waagerecht und mindestens 1,00 m über Gelände angebracht werden.
Grundrissabmessungen: bis ca. 65,00 / 42,00 m
(4 Ecken, nicht rechtwinkelig)
Menge: 1,000 Psch

**2.2.1.4.2 Markierung Gasleitung**
Gasleitung im Gehwegbereich optisch markieren,
Lage sichtbar machen zum Schutz der Gasleitung während der Ausführung der Verbauarbeiten, da die Leitung in einzelnen Bereichen sehr dicht am geplanten Verbau liegt.
Ausführung z.B. mit Fluchtstangen
Markierung nach Fertigstellung des Verbaus rückbauen und entsorgen.
Menge: 50,000 m

**2.2.1.4.3 Absteckarbeiten**
Absteckarbeiten durchführen, inkl. Höhenfestlegung,
vor Beginn der Erdarbeiten zur Feststellung der vorge- gebenen Teilflächen 1-6 der Rasterfeldbeprobung (Bild 02, Seite 10) und Kontrolle der Aushubtiefe im Baufortschritt.
Hierfür notwendige Fix-, Hilfs- und Höhenpunkte in der
Kalkulation berücksichtigen. Erforderliche Pflöcke stellt der
Auftragnehmer.
Eine Hauptachse mit mindestens zwei Festpunkten wird dem Auftragnehmer durch den Auftraggeber zur Verfügung gestellt. Festpunkte entsprechend sichern.

Größe Baufeld  : ca. 1800 m²
Menge: 1,000 Psch

**2.2.1.4.4 Entsorgungskonzept AN**
Entsorgungskonzept des Auftragnehmers zu
nicht gefährlichen Abfällen erarbeiten, regelmäßige Fortschreibung/Ergänzung gemäß Baufortschritt.
Der Entwurf des Entsorgungskonzeptes ist spätestens
1 Woche nach Zuschlagserteilung beim AG zur Bestätigung vorzulegen.
Das Vorliegen eines vom AG bestätigten Entsorgungs- konzeptes ist Voraussetzung für den Beginn von Aushub.
Menge: 1,000 Psch

**2.2.1.4.5 Schuttcontainer, 7 m3**
Schuttcontainer, 7 m3, mit Deckel, abschließbar, zur Zwischenlagerung von gefährlichem Abfall (Kupferschlackesteine) anliefern, bereitstellen, inkl. Beschilderung, ca. 8 Wochen vorhalten bis das Ergebnis der Beprobung und Feststellung des Entsorgungsweges feststeht, nach Entleerung wieder abtransportieren.
Menge: 1,000 St

##### 2.2.2 Erdarbeiten Baugrube

*Hinweis: Zusätzliche Technische Vorbemerkungen - Erdarbeiten*
Vorhandene Bauwerksreste im Bereich der Baugrube sind restlos abzubrechen und auszuheben, gegebenenfalls sind Mehrtiefen zu verfüllen und zu verdichten. Der AG ist vor Beginn dieser Mehraufwendungen sofort zu informieren, um ein gemeinsames Aufmaß zu erstellen. Nicht im Beisein des AG aufgemessene Abbruchmassen werden nicht vergütet.

Unaufgefordert, spätestens jedoch auf Verlangen des AG, des Prüfingenieurs bzw. des Tiefbauamtes, ist vom AN, unentgeltlich für den AG, der Nachweis der Druckfestigkeit für verfüllte und verdichtete Bodenmassen sowie über die  geforderte Tragfähigkeit der Gründungsebene vorzulegen.

Es erfolgt eine förmliche Abnahme der Aushub- und Gründungssohlen nach DIN 4020 im Beisein des beauftragten Baugrundgutachters.

Entsorgungskonzept des AG zur Entsorgung der gefährlichen Abfälle wird vom AG vorgelegt und ist zu beachten, sich daraus ergebende Kosten für z.B. Transporte zu den Deponien bzw. Entsorgungsanlagen sind einzukalkulieren.
Die Abfalltechnische Begleitung der Erdarbeiten erfolgt duch die Ingenieurgesellschaft Fischer mbH.

Die Umverlegung von bestehenden Leitungen im Baufeld erfolgt bauseits vorab.
Weitere Im Baufeld vorhandene stillgelegte Gas- und Wasserleitungen sowie vorhandene Leerrohre, müssen im Zuge des Baugrubenaushubs freigelegt und dann durch die jeweiligen Versorger zurückgebaut werden. Die örtliche Bauleitung bzw. die Versorger sind rechtzeitig zu informieren, damit der Rückbau kurzfristig erfolgen kann.

Schnittstelle Übergabe an Gewerk Rohbau: OK Feinplanum Gründungspolster

**2.2.2.1 ungebundene Tragschicht aus Beton-RC abtragen, entsorgen**
ungebundene Tragschicht aus Beton-Recycling, dicht gelagert, profilgerecht abtragen, Aushubmaterial laden, abtransportieren und entsorgen bzw. verwerten.
Schichtdicke  : ca. 20 cm
Einstufung nach EBV  : mineralischer Ersatzbaustoff
  RC-1
Gefährlichkeit  : nicht gefährlicher Abfall
Abfallschlüssel  : AVV 170107
Menge: 350,000 m³

**2.2.2.2 Suchschachtungen Leitungen, Kanäle**
Boden für Suchgraben nach vorhandenen Medien und unterirdischen Leitungen, ab Geländeoberfläche bzw. nach Abtrag der Beton-RC-Schicht ab ca. 20 cm unter Geländeoberfläche, profilgerecht lösen, seitlich lagern und später mit Baugrubenaushub laden und abtransportieren,
mit geböschten Wänden bzw. Verbau entsprechend statischen und konstruktiven Erfordernissen, ggf. einschl. vorhalten und entfernen.
Aushubtiefe bis 2,00 m,
gestörte bzw. aufgefüllte Sande, Bodengruppe SU(A)
mit Bauschuttanteil zw. 20-50 Vol-%

Anzahl: bis 15 Stück

Auf Weisung der örtlichen Bauleitung zur Verortung der Leitungen/Medien im Bestand.
Menge: 30,000 m³

**2.2.2.3 Suchschachtungen Bauschuttlagen**
Boden für Suchgraben/ Baggerschürfe, nach vorhandenen Einbauten oder Mauerwerksresten, ab Geländeoberfläche bzw. nach Abtrag der Beton-RC-Schicht ab ca. 20 cm unter Geländeoberfläche, profilgerecht lösen, seitlich lagern und später mit Baugrubenaushub laden und abtransportieren.
mit geböschten Wänden bzw. Verbau entsprechend statischen und konstruktiven Erfordernissen, ggf. einschl. vorhalten und entfernen.
Aushubtiefe bis 2,00 m,
Grabenlänge bis 2,00 m
gestörte bzw. aufgefüllte Sande, Bodengruppe SU(A)
mit Bauschuttanteil zw. 20-50 Vol-%

Anzahl: bis 15 Stück
Menge: 45,000 m³

**2.2.2.4 Suchschachtungen als Handschachtung**
Suchschachtung als Handschachtung bis zu einer Tiefe von 1,25 m ab OK Gelände, Breite ca. 0,50 m; Länge ca. 2,00 m

Aushubmaterial neben der Aushubstelle lagern und nach Bestandsaufnahme erneut einbringen, incl. lagenweise Verdichtung.

Anzahl: bis 10 Stück

Auf Weisung der örtlichen Bauleitung zur Verortung der Medienanschlüsse im Bestand.
Menge: 10,000 m³

**2.2.2.5 Suchschachtungen verfüllen, verdichten**
Suchgraben/ Baggerschürfe, mit seitlich gelagertem Material wieder verfüllen und verdichten, als Zulage zu den Vorpositionen.
Menge: 10,000 m³

**2.2.2.6 Baugrubenaushub**
Boden der Baugrube lagenweise profilgerecht ausheben,
im Bereich des Verbaus in Abstimmung mit der Herstellung der Ausfachung,
Grobplanum herstellen und Aushubmaterial separieren und laden.
Transport und Entsorgung sh. gesonderte Positionen.

Der Aushub erfolgt nach Teilflächen gemäß Rasterfeldbeprobung, ein Vermischen des Aushubmaterials  ist nicht zulässig. Die Vorgaben des Entsorgungskonzeptes (Rasterfeldbeprobung) sind zu berücksichtigen.

Bodengruppe SU (A),
schwach schluffige, tw. schwach homose, gestörte bzw. aufgefüllte Sande, mit schwankendem Bauschuttanteil zwischen 20 und 50 Vol-%
Lagerungsdichte: locker bis mitteldicht

Bodengruppe SE, SU
locker bis mitteldicht gelagerte natürliche Sande

Berechnungsgrundlage:
Auffüllungen: 1,80 t/m³
Sande: 1,70 t/m³

Aushubtiefe: bis 2,00
Aushubsohle: 28,90 / 29,00/ 29,40 / 29,45 / 29,15 m NHN
Menge: 2450,000 m³

**2.2.2.7 Baugrubenaushub für Bodenaustauch**
Boden der Baugrube in Teilflächen tiefer ausheben für Bodenaustauch z.B. in Bereichen von größeren Bauwerksresten, Bauschuttlagen mit Hohlräumen etc.,
nach Absprache mit dem Baugrundgutachter,
Aushubmaterial laden.
Transport und Entsorgung sh. gesonderte Position.

Der Aushub erfolgt nach Teilflächen gemäß Rasterfeldbeprobung, ein Vermischen des Aushubmaterials  ist nicht zulässig.

Bodengruppe SU (A),
schwach schluffige, tw. schwach homose, gestörte bzw. aufgefüllte Sande, mit schwankendem Bauschuttanteil zwischen 20 und 50 Vol-%
Lagerungsdichte: locker bis mitteldicht

Aushubtiefe: bis 50 cm unter Baugrubensohle
Menge: 220,000 m³

**2.2.2.8 Mehrpreis zu Bodenaushub i. Bereich von Gasleitungen DN 300**
Mehrpreis zum Bodenaushub der Positionen 2.2.6. und 2.2.7. für vorsichtiges Freilegen von stillgelegten Gasleitungen im Bereich des Baugrubenaushubs.
Vorhandene Gasleitung: aus Stahl DN 300

AG und Versorger sind nach Freilegen umgehend zu informieren, die Leitung wird vom Versorger gekappt und zurückgebaut. Kosten für eine Arbeitsunterbrechung im betroffenen Bereich sind einzukalkulieren.

Das Kappen der Gasleitungen durch den Versorger erfolgt ggf. auch vorab nach Feststellung der Lage anhand der vor beschriebenen Such- schachtungen. Die Arbeitsabläufe sind mit dem Versorger abzustimmen.
Menge: 100,000 m

**2.2.2.9 Mehrpreis zu Bodenaushub i. Bereich von Gasleitungen DN 50**
Mehrpreis zum Bodenaushub der Positionen 2.2.6. und 2.2.7. wie in Vorposition beschrieben, jedoch
Vorhandene Gasleitung: aus Stahl DN 50
Menge: 15,000 m

**2.2.2.10 Mehrpreis zu Bodenaushub i. Bereich von Wasserleitungen DN 200**
Mehrpreis zum Bodenaushub der Positionen 2.2.6. und 2.2.7. für vorsichtiges Freilegen von stillgelegten Druckwasserleitungen, aus Stahlrohr ummantelt,
im Bereich des Baugrubenaushubs.
Durchmesser Leitung:  DN 200

AG und Versorger sind nach Freilegen umgehend zu informieren, die Leitung wird vom Versorger gekappt und zurückgebaut. Kosten für eine Arbeitsunterbrechung im betroffenen Bereich sind einzukalkulieren.

Das Kappen der Wasserleitungen durch den Versorger erfolgt ggf. auch vorab nach Feststellung der Lage anhand der vorbeschriebenen Such- schachtungen. Die Arbeitsabläufe sind mit dem Versorger abzustimmen.
Menge: 130,000 m

**2.2.2.11 Mehrpreis zu Bodenaushub i. Bereich von Leerrohren DN 50**
Mehrpreis zum Bodenaushub der Positionen 2.2.6. und 2.2.7. für vorsichtiges Freilegen von Leerrohren der edis- bzw. RFT-Leitungen, aus HDPE-Rohr DN 50 x 4,6 im Bereich des Baugrubenaushubs, einschl. Kunststoff-Rohre ausbauen und entsorgen,
Durchmesser Leitung:  DN 50

Die Leitungen werden im Vorfeld durch die Versorger gekappt und zurückgebaut bzw. umverlegt.
Kosten für eine evtl. Arbeitsunterbrechung im betroffenen Bereich sind einzukalkulieren.
Menge: 130,000 m

**2.2.2.12 Baugrubenaushub, lagern**
Mehrpreis zu Position 2.2.6. für Boden der Baugrube lagern,
Aushubmaterial bei Eignung innerhalb/außerhalb der Baugrube im Baustellenbereich zur späteren Wiederverwendung als Füllmaterial/Bodenaustausch seitlich lagern.
Menge: 270,000 m³

**2.2.2.13 Hindernis Mauerwerksreste abbrechen**
Hindernis aus Mauerwerksresten, Wände und Fundamente, im Boden im Rahmen der Baugrubenaushubarbeiten separieren, abbrechen, laden und zur Bereitstellungsfläche transportieren und abladen, auf Haufwerken zur Beprobung lagern.
Einzelgröße über 0,5 m3

Bereitstellungsfläche am Wiesenweg in Brandenburg/Havel
Entfernung zur Baustelle:  ca. 2,5 km
Menge: 100,000 m³

**2.2.2.14 Kupferschlackesteine**
Kupferschlackesteine, im Rahmen der Baugrubenaushub- arbeiten separieren, z.T. in Handarbeit, laden und zur Zwischenlagerung in bereitgestellten Container transportieren.
Einzelgröße: bis 0,02 m3
Entfernung Container: bis 80 m
Menge: 5,000 m³

**2.2.2.15 Baugrubensohle planieren und verdichten**
Baugrubensohle nach dem Aushub planieren und mit geeignetem Gerät intensiv nachverdichten. Bei der Verdichtung ist auf einen optimalen Wassergehalt zu achten. Ausführung mit geeignetem Gerät unmittelbar vor dem Einbringen der Polsterschicht als planebene Fläche, mit höchstens +/- 2 cm Höhendifferenz auf eine Länge von 5,0 m,
Überschüssiges Material entsorgen.
einschließlich Verdichtungsnachweis,
empfohlen wird der Nachweis mit dem Densitometer nach DIN 18125 und einem Proctorversuch nach DIN 18127.

Art des Bodens  : gemäß Bodengutachten
Verdichtungsgrad DPr  : ≥ 98 %
Menge: 1580,000 m²

**2.2.2.16 Auffüllung Bodenaustausch, Lagermaterial**
Auffüllung der zum Bodenaustausch tiefer ausgehobenen Bereiche und der entstandenen Hohlräume nach Abbruch der Bauwerksreste, mit Lagermaterial, Material einbauen und lagenweise verdichten.
Tiefe  : bis 50 cm
Verdichtungsgrad DPr  : 98 %
Menge: 270,000 m³

**2.2.2.17 Füllboden, Lagermaterial**
Füllboden flächig auf bauschuttdurchsetzter Aushubsohle einbauen, mit Lagermaterial, Material einbauen und lagenweise verdichten.
Schichtdicke  :  ca. 10 cm
Verdichtungsgrad DPr  : 98 %
Menge: 1580,000 m²

**2.2.2.18 Gründungspolster, Kies/Sand**
Bodenaufbauschicht über hergestellter Gründungsebene  einbauen und lagenweise verdichten, einschl. Verdichtungsnachweis.
Liefermaterial als grobkörniger Boden nach DIN 18196 Tab. 2.2-4 Zeile 1-6 oder gleichwertige RC-Baustoffgemische, das Einbaumaterial darf keine quellfähigen, zerfallsempfindlichen oder bauwerksaggressiven Bestandteile enthalten, Anteil an organischen Substanzen Vgl < 3%
Material  : nichtbindig, verdichtungsfähig
Einbauhöhe  : ca. 20 cm
Verdichtungsgrad DPr  : ≥ 98%
Menge: 320,000 m³

**2.2.2.19 Auffüllung plan. u. verd., unter Bodenplatte**
Planieren der Hinterfüllung/Auffüllung (Gründungspolster) unter Bodenplatte,
Ausführung unmittelbar vor dem Einbringen der Sauberkeitsschicht,
als planebene Fläche, mit höchstens +/- 2 cm Höhendifferenz auf eine Länge von 5,0 m, einschl. des Verdichtens mit geeignetem Gerät,
einschließlich Verdichtungsnachweis,
empfohlen wird der Nachweis mit dem Densitometer nach DIN 18125 und einem Proctorversuch nach DIN 18127.
Verdichtungsgrad : DPr  ≥ 98 %.
Menge: 1580,000 m²

**2.2.2.20 Hinterfüllung Bauwerke/AR/Verbau, Liefermaterial**
Hinterfüllung von Bauwerken, Verfüllung von Arbeitsräumen und Böschungen, Hinterfüllung Verbau beim Einbau der Ausfachung, mit Liefermaterial,
Material einbauen und lagenweise verdichten,
im Bereich des Verbaus in Abstimmung mit dem Rückbau der Ausfachung.
Leistungsgrenze ist 20 cm unter OK Bodenplatte,
Einbauhöhe  : bis 1,25 m
Art des Bodens  :  frostsicher
Bodenmaterial  : BM-0 nach EBV Anlage 1 Tabelle 3
Verdichtungsgrad DPr  : 98 %
Menge: 495,000 m³

##### 2.2.3 Erdarbeiten Stauraumkanal

*Hinweis: Vorbemerkung - Stauraumkanalaushub*
Im Innenhof der geplanten Baumaßnahme soll ein Stauraumkanal zur Regenwasserrückhaltung bzw. -speicherung und zeitversetzten Einleitung in die Kanalisation eingebaut werden.
Die dazu erforderlichen Erdarbeiten sind ebenfalls Bestandteil dieser Ausschreibung und werden im Folgenden beschrieben.

Der Aushub erfolgt zeitgleich mit dem Baugrubenaushub, ebenso der Abbruch von evtl. vorhandenen Bauwerksresten und die erforderliche Beprobung dieser auf der Bereitstellungsfläche.
Die Beprobung der Aushubmassen ist bereits erfolgt, das Ergebnis steht noch aus, es wird jedoch davon ausgegangen, dass die Einstufung analog der vorliegenden Rasterfeldbeprobung wie in Teilfläche 3 und 4 erfolgt.

Die Staukanalgrube wird bis auf Geländehöhe wieder aufgefüllt und verdichtet.
Der Einbau der Behälter inkl. der Anschlüsse erfolgt zu einem späteren Zeitpunkt durch das Gewerk Außenanlagen.

**2.2.3.1 ungebundene Tragschicht aus Beton-RC abtragen, entsorgen**
ungebundene Tragschicht aus Beton-Recycling im Bereich der Rigole, dicht gelagert, profilgerecht abtragen, Aushubmaterial laden, abtransportieren und entsorgen.
Schichtdicke  : ca. 20 cm
Einstufung nach EBV  : mineralischer Ersatzbaustoff RC-1
Gefährlichkeit  : nicht gefährlicher Abfall
Abfallschlüssel  : AVV 170107
Menge: 15,000 m³

**2.2.3.2 Baugrubenaushub**
Boden der Baugrube der Rigole lagenweise profilgerecht ausheben, Grobplanum herstellen und Aushubmaterial separieren und laden.
Transport und Entsorgung sh. gesonderte Positionen.

Der Aushub erfolgt gemäß Rasterfeldbeprobung, ein Vermischen des Aushubmaterials  ist nicht zulässig. Die Vorgaben des Entsorgungskonzeptes (Rasterfeldbeprobung) sind zu berücksichtigen.

Bodengruppe SU (A),
schwach schluffige, tw. schwach homose, gestörte bzw. aufgefüllte Sande, mit schwankendem Bauschuttanteil zwischen 20 und 50 Vol-%
Lagerungsdichte: locker bis mitteldicht

Bodengruppe SE, SU
locker bis mitteldicht gelagerte natürliche Sande

Berechnungsgrundlage:
Auffüllungen: 1,80 t/m³
Sande: 1,70 t/m³

Aushubtiefe: bis 2,00
Aushubsohle: 28,66 m NHN
Menge: 145,000 m³

**2.2.3.3 Baugrubenaushub, lagern**
Mehrpreis zu Vorposition für Boden der Baugrube lagern,
Aushubmaterial bei Eignung innerhalb/außerhalb der Baugrube im Baustellenbereich zur späteren Wiederverwendung als Füllmaterial/Bodenaustausch seitlich lagern.
Menge: 40,000 m³

**2.2.3.4 Hindernis Mauerwerksreste abbrechen**
Hindernis aus Mauerwerksresten, Wände und Fundamente, im Boden im Rahmen der Baugrubenaushubarbeiten separieren, abbrechen, laden und zur Bereitstellungsfläche transportieren und abladen, auf Haufwerken zur Beprobung lagern.
Einzelgröße über 0,5 m3

Bereitstellungsfläche am Wiesenweg in Brandenburg/Havel
Entfernung zur Baustelle:  ca. 2,5 km
Menge: 5,000 m³

**2.2.3.5 Kupferschlackesteine**
Kupferschlackesteine, im Rahmen der Baugrubenaushub- arbeiten separieren, z.T. in Handarbeit, laden und zur Zwischenlagerung in bereitgestellten Container transportieren.
Einzelgröße: bis 0,02 m3
Entfernung Container: bis 80 m
Menge: 2,000 m³

**2.2.3.6 Baugrubensohle planieren und verdichten**
Baugrubensohle nach dem Aushub planieren und mit geeignetem Gerät intensiv nachverdichten. Bei der Verdichtung ist auf einen optimalen Wassergehalt zu achten. Ausführung mit geeignetem Gerät unmittelbar vor dem Einbringen der Polsterschicht als planebene Fläche, mit höchstens +/- 2 cm Höhendifferenz auf eine Länge von 5,0 m,
Überschüssiges Material entsorgen.
einschließlich Verdichtungsnachweis,
empfohlen wird der Nachweis mit dem Densitometer nach DIN 18125 und einem Proctorversuch nach DIN 18127.

Art des Bodens  : gemäß Bodengutachten
Verdichtungsgrad DPr  : ≥ 98 %
Menge: 50,000 m²

**2.2.3.7 Auffüllung Baugrube, Lagermaterial**
Auffüllung der Baugrube des Staukanals, mit Lagermaterial, Material einbauen und lagenweise verdichten.
Tiefe  : bis 2,00 m
Verdichtungsgrad DPr  : 98 %
Menge: 150,000 m³

##### 2.2.4 Entsorgung

*Hinweis: Zusätzliche Technische Vorbemerkungen - Entsorgung*
Der Bieter hat bei Angebotsabgabe eine Erlaubnis für das Befördern von gefährlichen Abfällen vorzulegen bzw. den Nachweis zu Erbringen, dass er über alle erforderlichen behördlichen Genehmigungen verfügt.

Die Beprobungen der Haufwerke mit den Bauwerksresten erfolgt durch einen vom Auftraggeber beauftragten Sachverständigen.
Da die Ergebnisse zum Zeitpunkt der Ausschreibung nicht komplett vorliegen, beruht die Entsorgungsannahme auf Erfahrungswerten.

Für die Entsorgung gefährlicher Abfälle sind die Kosten für die Bearbeitung mit  elektronischen Begleit-/ Übernahmescheinverfahren und die Dokumentation der Massen als Nachweis der Entsorgung in die Einheitspreise einzukalkulieren.
Deponiegebühren/Entsorgungsgebühren der gefährlichen Abfälle trägt der AG, sofern nicht in den Positionen anders beschrieben.

**2.2.4.1 Bodenaushub BM-0 / AVV 170504, transportieren, entsorgen**
Bodenaushub der Position 2.2.2.6 transportieren und entsorgen.
 - Boden und Steine bis 10 % mineralische Fremdbestandteile
 - Einstufung nach EBV: BM-0
 - Abfallschlüsselnummer 17 05 04
 - alle Teilflächen

gemäß derzeit gültigen Rechtsvorschriften zu einer zugelassenen Verwertungsanlage transportieren und abladen, einschließlich Wiegegebühren und Entsorgungskosten.

Der Entsorgungs- und Verwertungsnachweis ist dem AG zu übergeben.

Die Abrechnung anhand der amtlichen Wiegekarte und den abfallrechtlichen Nachweisen.
Menge: 125,000 t

**2.2.4.2 Bodenaushub BM-F1 / AVV 170504, transportieren, entsorgen**
Bodenaushub aus Auffüllungen der Position 2.2.2.6 transportieren und entsorgen.
 - Boden und Steine, 20 bis 50 % mineralische
  Fremdbestandteile
 - Einstufung nach EBV: BM-F1
 - Abfallschlüsselnummer 17 05 04
 - Teilflächen: TF4 und TF6

gemäß derzeit gültigen Rechtsvorschriften zu einer zugelassenen Verwertungsanlage transportieren und abladen, einschließlich Wiegegebühren und Entsorgungskosten.

Der Entsorgungs- und Verwertungsnachweis ist dem AG zu übergeben.

Die Abrechnung anhand der amtlichen Wiegekarte und den abfallrechtlichen Nachweisen.
Menge: 1255,000 t

**2.2.4.3 Bodenaushub BM-F3 / AVV 170504, transportieren, entsorgen**
Bodenaushub aus Auffüllungen der Position 2.2.2.6 transportieren und entsorgen.
 - Boden und Steine, 20 bis 50 % mineralische
  Fremdbestandteile
 - Einstufung nach EBV: BM-F3
 - Abfallschlüsselnummer 17 05 04
 - Teilflächen: TF1 und TF2

gemäß derzeit gültigen Rechtsvorschriften zu einer zugelassenen Verwertungsanlage transportieren und abladen, einschließlich Wiegegebühren und Entsorgungskosten.

Der Entsorgungs- und Verwertungsnachweis ist dem AG zu übergeben.

Die Abrechnung anhand der amtlichen Wiegekarte und den abfallrechtlichen Nachweisen.
Menge: 990,000 t

**2.2.4.4 Bodenaushub gefährl. Abfall / AVV 170503*, transportieren, Bodenwäsche**
Bodenaushub aus Auffüllungen der Position 2.2.2.6 zur Bodenwaschanlage transportieren und abladen.
 - Boden und Steine, 20 bis 50 % mineralische
  Fremdbestandteile
 - Einstufung nach EBV: > BM-F3, gefährlicher Abfall nach
  Vollzugshinweise,
  Cyanide bis 0,13 mg/l, Sulfat bis 1600 mg/l
 - Abfallschlüsselnummer 17 05 03*
 - Teilflächen: TF3 und TF5

gemäß derzeit gültigen Rechtsvorschriften zu einer zugelassenen Bodenwaschanlage nach Vorgabe des AG transportieren und abladen.
Die Kosten für Wiegen, Behandlung des Bodens und Entsorgung des Materials einschl. Reststoffe trägt der Auftraggeber direkt.

Die Abrechnung anhand der amtlichen Wiegekarte und den abfallrechtlichen Nachweisen.

Transportweg: bis 80 km
Menge: 1240,000 t

**2.2.4.5 Bauschutt ungefährlich, AVV 170107,transportieren, entsorgen/verwerten**
Bauschutt, nicht gefährlicher Abfall der Position 2.2.2.13 an der Bereitstellungsfläche laden, transportieren und entsorgen bzw. verwerten.
 - Gemische aus Beton, Ziegeln, Fliesen und Keramik
 - Abfallschlüsselnummer 17 01 07

gemäß derzeit gültigen Rechtsvorschriften zu einer zugelassenen Verwertungsanlage transportieren und abladen, einschließlich Wiegegebühren und Entsorgungskosten.

Der Entsorgungs- und Verwertungsnachweis ist dem AG zu übergeben.

Die Abrechnung anhand der amtlichen Wiegekarte und den abfallrechtlichen Nachweisen.
Menge: 98,000 t

**2.2.4.6 Bauschutt gefährl. Abfall/ AVV 170106*, transportieren**
Bauschutt, gefährlicher Abfall der Position 2.2.2.13 an der Bereitstellungsfläche laden, zur Deponie nach Vorgabe AG transportieren und abladen.
 - Gemische aus oder getrennte Fraktionen von Beton,
  Ziegeln, Fliesen und Keramik, die gefährliche Stoffe
  enthalten
 - Abfallschlüsselnummer 17 01 06*

gemäß derzeit gültigen Rechtsvorschriften zu einer zugelassenen Deponie nach Vorgabe des AG transportieren und abladen.
Die Kosten für Wiegen, Behandlung des Materials und Entsorgung des Materials trägt der Auftraggeber direkt.

Die Abrechnung anhand der amtlichen Wiegekarte und den abfallrechtlichen Nachweisen.

Transportweg: bis 80 km
Menge: 98,000 t

**2.2.4.7 Kupferschlacke gefährl. Abfall/ AVV 170106*, transportieren**
Kupferschlackesteine, in Container zwischengelagert, gefährlicher Abfall der Position 2.2.2.14 laden, transportieren, abladen.
 - Gemische aus oder getrennte Fraktionen von Beton,
  Ziegeln, Fliesen und Keramik, die gefährliche Stoffe
  enthalten
 - Abfallschlüsselnummer 17 01 06*

gemäß derzeit gültigen Rechtsvorschriften zu einer zugelassenen Deponie nach Vorgabe des AG transportieren und abladen.
Die Kosten für Wiegen, Behandlung des Materials und Entsorgung des Materials trägt der Auftraggeber direkt.

Die Abrechnung anhand der amtlichen Wiegekarte und den abfallrechtlichen Nachweisen.

Transportweg: bis 80 km
Menge: 12,600 t

#### 2.3 Verbauarbeiten

##### 2.3.1 Trägerbohlwand

*Hinweis: Technische Vorbemerkungen - Verbauarbeiten*
1. Allgemein

Zur Ausführung kommt eine Trägerbohlwand (Berliner Verbau) ohne Rückverankerung.
Grundlage für die nachfolgend beschriebenen Verbauarbeiten ist die Statik des Tragwerkplaners sowie die Angaben zu den Baugrundverhältnissen aus dem Baugrundgutachten.
Die Grundstücksfläche wurde zuletzt als Parkfläche genutzt und ist größtenteils mit einer ungebundenen Deckschicht aus Beton-RC befestigt.
Aufgrund einer ehemaligen Bebauung werden auf dem Baufeld alte Fundamente bzw. Bauwerksreste erwartet.
Im Gehwegbereich an Süd und Ostseite außerhalb des Baufeldes aber nahe der Verbauachse liegen Gasleitungen, die im Zuge der Verbauarbeiten unbedingt beachtet werden müssen, um Schäden zu vermeiden. Die Leitungen werden durch Schürfgräben geortet und müssen markiert werden.

2. Bauablauf

Die Ausführung der Verbauarbeiten erfolgt im Vorfeld und im Zuge der Erdaushubarbeiten für die Baugrube.
Die Verbauträger werden vor dem Aushub der Baugrube eingebaut, die Ausfachung mit den Holzbohlen bis zur Baugrubensohle erfolgt parallel zu den Aushubarbeiten.
Nach Verfüllung der Arbeitsbereiche durch den Erdbauer werden die Verbauträger gezogen und beseitigt, die Ausfachung soll ebenfalls komplett zurückgebaut werden.
Der Ablauf ist mit der Bauüberwachung des AG abzustimmen und zu koordinieren. Eine zeitlich versetzte Ausführung der Leistungen durch den AN
ist einzukalkulieren.

3. Ausführung

Einbringung der Verbauträger:
Die Träger sind erschütterungsfrei mit verrohrter Bohrung im Drehbohrverfahren  einzubringen. In Teilbereichen müssen die Träger aufgrund von Gasleitungen im unmittelbarer Nähe zur Verbauachse, außermittig eingebaut werden.
Hindernisse aus Bauwerksresten im Bereich der Verbauträger/Bohrungen sind zu erwarten und müssen durchbohrt werden. Die anfallenden Baurestmassen sind zu separieren und mit den Baurestmassen aus dem Baufeld zur Beprobung zur Bereitstellungsfläche transportiert werden.
Das Verfüllen der Verrohrung erfolgt mit geeignetem Aushubmaterial/Bohrgut, evtl. zusätzliches erforderliches Material muss gesondert angeliefert werden.
Mit Grundwasser ist ab ca. 2,50-2,90 m unter GOK zu rechnen (siehe dazu beigefügtes  Baugrundgutachten)

Vorgaben aus dem Schallemmisionsgutachten/ Erschütterungsgutachten das zum Baubeginn vorliegt sind dabei zu berücksichtigen.

Verbauhölzer/Ausfachung:
Beim Einbau der Verbaubohlen ist darauf zu achten, dass Hohlräume hinter den Hölzern mit geeignetem Verfüllmaterial angefüllt und verdichtet werden.
Die Ausfachung muss stets mit dem Aushub fortschreitend eingebracht werden.

Arbeitsraum Baugrube:
Die Verbaue sind ohne auskragende Bauteile in Richtung der Baugrube zu erstellen. Sämtliche erforderlichen Aussteifungen, etc. der Verbauwände innerhalb der Baugrube dürfen die Rohbauarbeiten des Nachfolge-Unternehmers nicht behindern.

Rückbau Verbau:
Der lagenweise Rückbau der Holzausfachung sowie das Verfüllen des Arbeitsraumes erfolgt durch die AN für Erdarbeiten und Verbauarbeiten in Abstimmung, nach Fertigstellung der Abdichtung der Fundamentplatten durch
den AN Für Rohbauarbeiten.
Alle Verbauträger sind komplett zu ziehen.
Der Rückbau soll mit einem Mobilkran mit freireitendem Rüttler erfolgen, dabei sind 2 Stellflachen für den Kran auf dem Baufeld vorzusehen.
Es ist darauf zu achten, dass lagenweise verfüllt und verdichtet wird, sodass nachträgliche Setzungen ausgeschlossen sind.

Aufwendungen für eine zum Rückbau ggf. erforderliche nochmalige Baustelleneinrichtung sind in die Preise einzurechnen und werden nicht gesondert vergütet.

Sämtliche Arbeiten zur Verbauherstellung dürfen ausschließlich innerhalb des Baufelds / der Baugrube ausgeführt werden.

4. Baugrundgutachten

Von der Ingenieurgesellschaft Fischer mbH liegt ein Baugrundgutachten vor, das
die Baugrund- und Grundwasserverhältnisse sowie die bautechnischen Folgerungen daraus vorgibt. Zusätzlich wurde im Vorfeld in Abstimmung mit der UAB eine Rastfeldbeprobung durchgeführt, um Schadstoffbelastungen zu identifizieren und Entsorgungswege zu definieren. Der Ergebnisbericht dazu liegt den Unterlagen ebenfalls bei.
Sollten zur Beurteilung der örtlichen Verhältnisse Angaben fehlen, so ist der AN im Rahmen der Angebotsbearbeitung verpflichtet diese bei der ausschreibenden Stelle einzuholen.

Weichen die angetroffenen Baugrund- oder Grundwasserverhältnisse von den im Baugrundgutachten beschriebenen ab, so ist die Bauüberwachung umgehend zu informieren und nach deren Anweisung zu verfahren.

5. Abrechnung

Abgerechnet wird der Verbau nach sichtbarer Verbaufläche
horizontal nach Länge in der Verbauachse, vertikal OK-Gelände+ 10 cm bis
OK Planum Baugrube.

**2.3.1.1 Baustelleneinrichtung, Trägerbohlwand**
Baustelleneinrichtung für das Einbringen und Ziehen von
Verbauträgern, einschl. erforderlicher Hilfsmaßnahmen und
Geräte.
Geräte, Material, Werkzeuge und Unterkünfte zusammenstellen, auf- und abbauen, transportieren und umsetzen nach Erfordernis.
einschl. Vorhaltung und Betrieb für die Dauer der Ausführung,
einschl. Herstellen/Vorbereiten der Aufstellflächen.

Ziehen der Verbauträger mit Mobilkran von Standpunkten auf dem Baufeld nach Wahl des AN
z.B. Nordseite zw. Achse 3 und 9
Es sind ggf. 2 Aufstellflächen, einschl. Umsetzten einzuplanen, da der Baustellenkran (sh. a. BE-Plan)
ebenfalls dort steht.

Verbauträgerlänge  : bis ca. 6,60 m
Menge: 1,000 Psch

**2.3.1.2 Baugrubenverbau, Trägerbohlwand, verrohrte Bohrung, HEB 200**
Baugrubenverbau gemäß der technischen Vorbemerkungen,  Trägerbohlwand mit Verbauträgern und Holzbohlen, als "Berliner Verbau", nach DIN 18303,
als frei kragender Verbau, zur senkrechten Baugrubenumschließung, durch alle anstehenden Bodenarten einbauen, vorhalten und nach Fertigstellung der Bauarbeiten wieder vollständig zurückbauen.

Der Verbau ist nach den statischen Vorgaben der Tragwerksplaner auszuführen.

Die Holzausfachung ist dem Aushubfortschritt der Baugrube kontinuierlich folgend einzubauen, einschl. Einlegen von Hilfsmitteln zum Rückbau.

Abrechnung sh. auch Hinweis Verbauarbeiten
(70 % nach Fertigstellung des Verbaus, 30% nach Rückbau)

Träger  :  HEB 200
Material  : S235JR
Trägerabstand  : ca. 1,80 - 2,00 m
Ausfachung  : Holzbohlen,
  NadelholzC24, S10, d ≥ 6 cm
Freie Wandhöhe  : bis max. 2,25 m
Verbauträgerlänge  : über 6,00 m bis 6,53 m
Pos.-Nr.  : TBW-A bis -C und TBW-G

Vorhaltedauer  :  3 Monate
Menge: 260,000 m²

**2.3.1.3 Baugrubenverbau, Trägerbohlwand, verrohrte Bohrung, HEB 260**
Baugrubenverbau als Trägerbohlwand mit Verbauträgern und Holzbohlen, als "Berliner Verbau", nach DIN 18303, wie in Vorposition beschrieben, jedoch

Träger  :  HEB 260
Material  : S235JR
Trägerabstand  : ca. 2,00 m
Ausfachung  : Holzbohlen,
  NadelholzC24, S10, d ≥ 8 cm
Freie Wandhöhe  : bis max. 2,25 m
Verbauträgerlänge  : über 6,00 m bis 6,53 m
Pos.-Nr.  : TBW-D bis -F
Einbauposition  : Nord-Ost-Seite des Baufeldes
Menge: 70,000 m²

**2.3.1.4 Verfüllung Bohrloch, Liefermaterial**
Verfüllung von Bohrrohren als Ausgleich von ungeeignetem Bohrgut, mit geeignetem Liefermaterial, Material einbauen,
Einbauhöhe  : bis ca. 2,50 m
Rohrdurchmesser  : sh. Bohrrohr
Material  :  Kiessand
Menge: 39,000 m³

**2.3.1.5 Zulage Trägereinbau außermittig**
Zulage zu den Vorpositionen für außermittigen Einbau der Verbauträger in Verrohrung, nach Vorgabe des AG
Menge: 10,000 St

**2.3.1.6 Zulage für Innen- und Außenecken 90°**
Zulage zum vorab beschriebenen Verbau für die
Herstellung von Innen- und Außenecken (Winkel 90°) und
abschnittsweise nach Abstimmung mit dem AN Rohbau
vollständig beseitigen.

Sichtbare Verbauhöhe bis ca. 2,30 m.
Menge: 5,000 St

**2.3.1.7 Trägerbohlwand, längere Vorhaltung, Zulage**
Trägerbohlwand über die in der Hauptposition beschriebene Zeit von 3 Monaten hinaus vorhalten.
Menge: 330,000 m²Mt

**2.3.1.8 Aussparung in Trägerbohlwand, bis 0,10 m²**
Aussparung in Trägerbohlwand herstellen, für Durchführung von Leitungen oder Rohren, im Bereich der Ausfachung,
Ausschnitt herstellen, verbleibende Bohlen gegen Verrutschen sichern,
Größe: bis 0,10 m²
Menge: 1,000 St

**2.3.1.9 Absturzsicherung**
Absturzsicherung auf Verbau, bestehend aus Fußbrett,
Knieholm und Geländerholm, einschl. Unterkonstruktion
liefern, gemäß Vorgaben Arbeitsschutz, vorhalten und beseitigen.
Höhe: ≥ 1,00 m

Ausführung in Abstimmung mit der Objektüberwachung.
Menge: 160,000 m

##### 2.3.2 Kolonnenstunden

*Hinweis: Vorbemerkungen Kolonnenstunden*
Der AN ist nachweispflichtig, dass andere Arbeiten auf der Baustelle, auch solche, die nicht auf dem kritischen Weg seines Bauablaufes liegen, nicht auszuführen waren.

Die Bauleitung des AG ist unmittelbar mit Eintreten der Stillstandszeiten unter Angabe der Gründe schriftlich und parallel telefonisch zu informieren.

Stillstandszeiten gelangen erst nach Verstreichen einer mehr als einstündigen Unterbrechung zur Vergütung.

**2.3.2.1 Stillstandsstunde, Kolonne + Gerät**
Kolonnenstunde für bauseitige Wartezeiten
Kosten für Mannschaft + Gerät bei Stillstandszeiten, die der AN nicht zu vertreten hat.
Menge: 10,000 h

#### 2.4 Sonstiges

##### 2.4.1 Sonstige Leistungen

*Hinweis: Nachweisleistungen*
Der Einheitspreis für Stundenlohnarbeiten beinhaltet alle Lohnnebenkosten und Zuschläge.

**2.4.1.1 Stundensatz Polier**
Arbeiten, welche nicht in den Positionen erfasst sind und gegen Nachweis zur Ausführung kommen, in Abstimmung mit der örtlichen Bauleitung:
Polier
Menge: 2,000 h

**2.4.1.2 Stundensatz Vorarbeiter**
Arbeiten, welche nicht in den Positionen erfasst sind und gegen Nachweis zur Ausführung kommen, in Abstimmung mit der örtlichen Bauleitung:
Vorarbeiter
Menge: 2,000 h

**2.4.1.3 Stundensatz Facharbeiter**
Arbeiten, welche nicht in den Positionen erfasst sind und gegen Nachweis zur Ausführung kommen, in Abstimmung mit der örtlichen Bauleitung:
Facharbeiter
Menge: 2,000 h

**2.4.1.4 Stundensatz Helfer**
Arbeiten, welche nicht in den Positionen erfasst sind und gegen Nachweis zur Ausführung kommen, in Abstimmung mit der örtlichen Bauleitung:
Bauhelfer
Menge: 2,000 h
